# Tablero de panel sándwich, para formación de faldón en cubierta inclinada

- Propiedad del archivo: CYPE INGENIEROS, S.A.
- Formato: FIEBDC-3/2002
- Divisa: EUR
- Costes indirectos: 3.00 %
- IVA: 21.00 %

## Q Cubiertas

### QU Componentes de cubiertas inclinadas

#### QUG Formación de pendientes y faldones

**QUG140** m² Tablero de panel sándwich, para formación de faldón en cubierta inclinada.
Tablero de panel sándwich machihembrado en las cuatro caras, Thermochip Roof, TAH 10 - 40 - 19 "THERMOCHIP", compuesto de: cara superior de tablero de aglomerado hidrófugo de 19 mm de espesor, núcleo aislante de espuma de poliestireno extruido, de 40 mm de espesor y cara inferior de friso de abeto, de 10 mm de espesor, sin barnizar, de 2400x550 mm, transmitancia térmica 0,702 W/(m²K), Euroclase F de reacción al fuego, según UNE-EN 13501-1, fijado mecánicamente sobre soporte discontinuo de madera; para formación de faldón en cubierta inclinada. Incluso tornillos autorroscantes, para fijación a soporte de madera; cinta autoadhesiva para sellado de juntas.
Incluye: Replanteo. Corte de las piezas. Colocación de los paneles que forman el tablero. Fijación mecánica de las piezas al soporte. Sellado de juntas y uniones.
Criterio de medición de proyecto: Superficie del faldón medida en verdadera magnitud, según documentación gráfica de Proyecto.
Criterio de medición de obra: Se medirá, en verdadera magnitud, la superficie realmente ejecutada según especificaciones de Proyecto.

| Código | Ud | Descripción | Rendimiento | Precio | Importe |
|---|---|---|---|---|---|
| mt13pst010aaaaa | m² | Panel sándwich machihembrado en las cuatro caras, Thermochip Roof, TAH 10 - 40 - 19 "THERMOCHIP", compuesto de: cara superior de tablero de aglomerado hidrófugo de 19 mm de espesor, núcleo aislante de espuma de poliestireno extruido, de 40 mm de espesor y cara inferior de friso de abeto, de 10 mm de espesor, sin barnizar, de 2400x550 mm, transmitancia térmica 0,702 W/(m²K), Euroclase F de reacción al fuego, según UNE-EN 13501-1. (material) | 1.050 | 40.98 | 43.03 |
| mt13pst100h | Ud | Tornillo autorroscante de cabeza avellanada, de acero galvanizado, de 6 mm de diámetro y 110 mm de longitud. (material) | 7.000 | 0.25 | 1.75 |
| mt15pdr050c | m | Cinta autoadhesiva, de polietileno, con adhesivo acrílico sin disolventes, armadura de polietileno y película de separación de papel siliconado, de 0,34 mm de espesor y 60 mm de anchura, rango de temperatura de trabajo de -40 a 80°C, para el sellado en los encuentros de los paneles y para la fijación y el sellado de láminas impermeabilizantes y para el control del vapor, suministrada en rollos de 25 m de longitud. (material) | 1.000 | 1.22 | 1.22 |
| mo017 | h | Oficial 1ª carpintero. (mano de obra) | 0.160 | 19.31 | 3.09 |
| mo058 | h | Ayudante carpintero. (mano de obra) | 0.160 | 18.16 | 2.91 |
| % | % | Costes directos complementarios | 2 % | 52.00 | 1.04 |
|  |  | Costes directos |  |  | 53.04 |
