# Sistema ETICS "THERMOCHIP" de aislamiento térmico por el exterior de fachadas, con paneles premontados de piedra natural

- Propiedad del archivo: CYPE INGENIEROS, S.A.
- Formato: FIEBDC-3/2002
- Divisa: EUR
- Costes indirectos: 3.00 %
- IVA: 21.00 %

## F Fachadas y particiones

### FS Fachadas ETICS

#### FSP Revestimiento de piedra natural

**FSP120** m² Sistema ETICS "THERMOCHIP" de aislamiento térmico por el exterior de fachadas, con paneles premontados de piedra natural.
Aislamiento térmico por el exterior de fachadas, de entramado ligero de madera, con sistema ETICS, formado por: panel sándwich machihembrado en las cuatro caras, Thermochip Sate, TFbcY 12-60-12 "THERMOCHIP", compuesto de: cara exterior de placa de cemento reforzado con fibras, de 12,5 mm de espesor, núcleo aislante de espuma de poliestireno extruido de 60 mm de espesor y cara interior de placa de yeso reforzado con fibras, de 12,5 mm de espesor, de 2400x550 mm, transmitancia térmica 0,55 W/(m²K), Euroclase B-s1, d0 de reacción al fuego, según UNE-EN 13501-1, fijado al soporte con tornillos autorroscantes de cabeza avellanada, de acero galvanizado; revestido con paneles premontados de piedra natural, de 61x15,2 cm y un espesor de 4 a 6 cm, recibidos con adhesivo cementoso mejorado, C2 TE, con deslizamiento reducido y tiempo abierto ampliado, gris.
Criterio de valoración económica: El precio incluye la ejecución de remates en los encuentros con paramentos y revestimientos u otros elementos recibidos en su superficie.
Incluye: Preparación de la superficie soporte. Replanteo y corte de los paneles. Colocación y fijación del panel sándwich. Resolución de los puntos singulares. Colocación y aplomado de miras de referencia. Tendido de hilos entre miras. Colocación de las piezas premontadas.
Criterio de medición de proyecto: Superficie medida según documentación gráfica de Proyecto, deduciendo los huecos de superficie mayor de 1 m², añadiendo a cambio la superficie de la parte interior del hueco, correspondiente al desarrollo de jambas y dinteles.
Criterio de medición de obra: Se medirá la superficie realmente ejecutada según especificaciones de Proyecto, deduciendo los huecos de superficie mayor de 1 m², añadiendo a cambio la superficie de la parte interior del hueco, correspondiente al desarrollo de jambas y dinteles.

| Código | Ud | Descripción | Rendimiento | Precio | Importe |
|---|---|---|---|---|---|
| mt13pst020i | m² | Panel sándwich machihembrado en las cuatro caras, Thermochip Sate, TFbcY 12-60-12 "THERMOCHIP", compuesto de: cara exterior de placa de cemento reforzado con fibras, de 12,5 mm de espesor, núcleo aislante de espuma de poliestireno extruido de 60 mm de espesor y cara interior de placa de yeso reforzado con fibras, de 12,5 mm de espesor, de 2400x550 mm, transmitancia térmica 0,55 W/(m²K), Euroclase B-s1, d0 de reacción al fuego, según UNE-EN 13501-1. (material) | 1.050 | 71.45 | 75.02 |
| mt13pst100k | Ud | Tornillo autorroscante de cabeza avellanada, de acero galvanizado, de 6 mm de diámetro y 140 mm de longitud. (material) | 12.000 | 0.53 | 6.36 |
| mt19ppc010a | m² | Panel premontado de piedra natural, formado por lajas de cuarcita dorada sobre base de mortero de cemento reforzado con armadura metálica, de 61x15,2 cm y un espesor de 4 a 6 cm. Incluso piezas de esquina. (material) | 1.050 | 98.10 | 103.01 |
| mt09mcr021q | kg | Adhesivo cementoso mejorado, C2 TE, con deslizamiento reducido y tiempo abierto ampliado, según UNE-EN 12004, color gris. (material) | 2.500 | 0.60 | 1.50 |
| mo054 | h | Oficial 1ª montador de aislamientos. (mano de obra) | 0.100 | 23.74 | 2.37 |
| mo101 | h | Ayudante montador de aislamientos. (mano de obra) | 0.100 | 21.94 | 2.19 |
| mo039 | h | Oficial 1ª revocador. (mano de obra) | 0.600 | 23.10 | 13.86 |
| mo079 | h | Ayudante revocador. (mano de obra) | 0.600 | 21.94 | 13.16 |
| % | % | Costes directos complementarios | 2 % | 217.47 | 4.35 |
|  |  | Costes directos |  |  | 221.82 |
