# Panel sándwich para forjado, sobre estructura de madera

- Propiedad del archivo: CYPE Ingenieros S.A.
- Formato: FIEBDC-3/2016
- Programa: Generador de precios de la construcción. CYPE Ingenieros, S.A.
- Fecha: 23/05/2025
- Divisa: EUR
- Costes indirectos: 3 %
- IVA: 21 %

## E Estructuras

### EM Madera

#### EMT Paneles y tableros estructurales

**EMT050** m² Panel sándwich para forjado, sobre estructura de madera.
Panel sándwich machihembrado en las cuatro caras, Thermochip Floor, TYY 12 - 40 - 12 "THERMOCHIP", compuesto de: cara exterior de placa de yeso reforzado con fibras, de 12,5 mm de espesor, núcleo aislante de espuma de poliestireno extruido de 40 mm de espesor y cara interior de placa de yeso reforzado con fibras, de 12,5 mm de espesor, de 2400x550 mm, transmitancia térmica 0,77 W/(m²K), Euroclase B-s1, d0 de reacción al fuego, según UNE-EN 13501-1, fijado con tornillos autorroscantes de cabeza avellanada, de acero galvanizado, sobre estructura de madera, con una luz entre apoyos de 40 cm, para forjado.
Criterio de valoración económica: El precio no incluye el pavimento.
Incluye: Replanteo y corte de los paneles. Colocación y fijación del panel sándwich.
Criterio de medición de proyecto: Superficie medida según documentación gráfica de Proyecto.
Criterio de medición de obra: Se medirá la superficie realmente ejecutada según especificaciones de Proyecto.

| Código | Ud | Descripción | Rendimiento | Precio | Importe |
|---|---|---|---|---|---|
| mt13pst100h | Ud | Tornillo autorroscante de cabeza avellanada, de acero galvanizado, de 6 mm de diámetro y 110 mm de longitud. (material) | 16 | 0.41 | 6.560 |
| mt13pst040sa | m² | Panel sándwich machihembrado en las cuatro caras, Thermochip Floor, TYY 12 - 40 - 12 "THERMOCHIP", compuesto de: cara exterior de placa de yeso reforzado con fibras, de 12,5 mm de espesor, núcleo aislante de espuma de poliestireno extruido de 40 mm de espesor y cara interior de placa de yeso reforzado con fibras, de 12,5 mm de espesor, de 2400x550 mm, transmitancia térmica 0,77 W/(m²K), Euroclase B-s1, d0 de reacción al fuego, según UNE-EN 13501-1. (material) | 1.05 | 49.76 | 52.248 |
| mo054 | h | Oficial 1ª montador de aislamientos. (mano de obra) | 0.246 | 23.74 | 5.840 |
| mo101 | h | Ayudante montador de aislamientos. (mano de obra) | 0.246 | 21.94 | 5.397 |
| % | % | Costes directos complementarios | 2 % | 70.045 | 1.401 |
|  |  | Costes directos |  |  | 71.446 |

Residuos:
- colocación: mt13pst100h Tornillo autorroscante de cabeza avellanada, de acero galvanizado, de 6 mm de diámetro y 110 mm de longitud; factor de residuo 0.00390476
- colocación: mt13pst040sa; factor de residuo 0.0152498

## Recursos

**mt13pst100h** Ud Tornillo autorroscante de cabeza avellanada, de acero galvanizado, de 6 mm de diámetro y 110 mm de longitud
Datos técnicos: Coste energético 0.551 MJ; Emisión de CO2 0.056 kg; Código LER 17 04 05; Masa del elemento 0.021 kg; Volumen 0.00001 m3
Residuos:
- embalaje: re150101 Envases de papel y cartón. (componente de residuo); rendimiento 0.001 kg; Código LER 15 01 01; Masa del elemento 1 kg; Volumen 0.001333 m3

**mt13pst040sa** m² Panel sándwich machihembrado en las cuatro caras
Datos técnicos: Coste energético 1.806 MJ; Emisión de CO2 14.144 kg; Código LER 17 08 02; Masa del elemento 30.03 kg; Volumen 0.03003 m3
Residuos:
- embalaje: re170203 Plástico. (componente de residuo); rendimiento 0.006 kg; Código LER 17 02 03; Masa del elemento 1 kg; Volumen 0.001667 m3
